# KBS Campus
Angebotsaufforderung (GAEB DA XML 3.2, DA83)
Projekt: 501323
Währung: EUR
Bieterkommentare zugelassen: ja
Auftraggeber: Deutsche Rentenversicherung, Knappschaft-Bahn-See, Knappschaftstraße 1, 44799 Bochum
Erstellt mit: SOFTTECH GmbH / GXML Toolbox V3.3 R20230503, AVANTI pro 2026, 05.03.2026

## Allgemeine Vorbemerkungen
Allgemeine Vorbemerkungen

1. Projektbeschreibung

Lage des Baugrundstücks
Land: NRW
Stadt/Gemarkung: Bochum/ Wiemelhausen
Flur: 20
Flurstück: 248/ 300
Knappschaftsstraße 1
44799 Bochum

Die Leistungsbeschreibung umfasst den Umbau eines bestehenden Verwaltungsgebäudes zu modernen Lernlandschaften für das Ausbildungszentrum der Knappschaft-Bahn-See (KBS) in Bochum.

Das Bestandsgebäude (Baujahr 1996) ist ein Stahlbeton-Skelettbau mit vorgehängten Klinker- bzw. Glasfassaden und begrünten Flachdächern. Die umzubauenden Geschosse befinden sich in Bauteil C (Schacht III) in der Knappschaftstraße 1 in Bochum und wurden bislang als klassische Bürostruktur genutzt. Die Geschosse 1.-4.OG werden für die künftige Nutzung als Ausbildungszentrum komplett neu organisiert; der Innenausbau wird dafür weitgehend als Vorabmaßnahme zurückgebaut. Ziel ist ein zeitgemäßes, komfortables und klar zoniertes Raumgefüge mit neuen Trennwänden, Möbeln und gestalterischen sowie raumakustischen Elementen.

Die Tragstruktur, die Fassade, das Treppenhaus, tragende Wände und der Estrichboden bleiben erhalten. Änderungen im Erdgeschoss sind nicht geplant, die Steigestränge/ Fallrohre müssen hier jedoch neu angeschlossen werden. Es handelt sich nur um eine Kappung vor dem Umbau und einen Wiederanschluss nach der Baumaßnahme. Das EG ist während der Baumaßnahme durchgängig in Betrieb.

Die Umbaumaßnahmen beinhalten in den Geschossen 1.-4.OG folgende Maßnahmen:
- Rückbau der nicht-tragenden Innenwände inkl. der Türen, Abhangdecken, Boden- und Wandbeläge und der ELT-/ IT-Installationen als Vorabmaßnahme
- Einbau neuer Trockenbau- und Glastrennwände inkl. Türen
- Einbau neuer Wand- und Bodenbeläge
- flächendeckender Wand- und Deckenanstrich
- schallschutztechnische Abschottung der Bodenkanäle
- Einbau von Abhangdecken/ Deckenkoffer im mittleren Flurbereich sowie in den WCs
- Einbau von Akustikpaneelen
- Einbau neuer loser und fester Möblierung
- Neuinstallation der Trink-/ Schmutzwasserleitungen, der Sanitärobjekte und Armaturen in den WCs und Teeküchen
- Einbau von Umluftkühlgeräten, Kälteerzeugung über Kaltwassersatz auf dem Dach
- Neuinstallation der ELT-/ IT-Leitungen und Beleuchtung

Der Umbau erfolgt im laufenden Gebäudebetrieb, weshalb besondere Rücksicht auf die im Erdgeschoss ansässige Druckerei zu nehmen ist; Erschütterungen und Staub sind weitestgehend zu vermeiden. Der Zugang zum Foyer / zum zweiten Treppenhaus wird auf den Etagen 1.-4.OG für die Baumaßnahme mittels Staub- und Lärmschutzwänden verschlossen. Der Zugang zur Baustelle sowie der Materialtransport erfolgen von außen durch Entfernung der bodentiefen Fensterelemente an der Giebelseite (Nordost) über einen Gerüstturm, Absetzgerüst und Bauaufzug. Der Höhenunterschied von der Feuerwehrumfahrt zur Fassade wird mittels Rampe/ Gerüst überbrückt.

Das bestehende Treppenhaus an der Nordostseite ist getrennt vom Baustellen- Treppen/Verkehrswege zu behandeln. Die Stromversorgung wird freigeschaltet, Baustrom und Bauwasser werden zur Verfügung gestellt. Die Umsetzung des Umbaus ist in 2 ineinandergreifenden Bauabschnitten geplant, in denen jeweils 2 Etagen gleichzeitig saniert werden. Die Fertigstellung der Baumaßnahme im Juli 2027 ist obligatorisch.

2. Projektorganisation

2.1 Allgemein
Die Beteiligten werden wie folgt bezeichnet:
Auftraggeber (AG)
Auftragnehmer (AN)

2.2 Grundlage
Grundlage des Angebots ist die VOB. Für die Ausführung und
Abrechnung der Arbeiten gelten die VOB/B und VOB/C in der jeweils
gültigen Fassung.

2.3 Projektleiter, Fachbauleiter
Der AN hat einen verantwortlichen deutschsprachigen Projektleiter bzw. Fachbauleiter und dessen Vertreter für seine Gewerke schriftlich zu benennen, die während der Ausführungszeit des AN die Planung, Bestellung und Durchführung der eigenen Leistungen überwachen, koordinieren und als ständige Ansprechpartner für die Bauleitung des Auftraggebers zur Verfügung stehen. Von den benannten Fachbauleitern muss während der gesamten Ausführungszeit mindestens einer auf der Baustelle anwesend sein. Der AN bzw. dessen Fachbauleiter ist diesbezüglich auch für alle Leistungen verantwortlich, die er an Nachunternehmer vergeben hat. Ein Wechsel der Fachbauleitung ist dem AG unverzüglich mitzuteilen.

2.4 Baubesprechungen
Seitens der vom AG eingesetzten Objektüberwachung werden regelmäßig Baubesprechungen durchgeführt. Der AN ist verpflichtet, zu diesen Besprechungen mindestens eine vertretungsberechtigte Person (Projekt- und/ oder Bauleiter) zu entsenden, die mit dem Bauablauf und den durchzuführenden Arbeiten detailliert vertraut ist.

3. Baustellenzufahrt /-einrichtung

3.1 Die Anweisungen / Ge- und Verbote der Knappschaft-Bahn-See sind genau zu beachten. Die Straßen und Fahrwege, die benutzt werden können, werden von der Bauleitung des AG angegeben. Für die Transporte sind ausschließlich die zugewiesenen Wege und Straßen zu benutzen.

3.2 Der reguläre Verkehr der Liegenschaft, insbesondere der Lieferverkehr für die Druckerei im Erdgeschoss darf ebenso wenig beeinträchtigt werden wie Flucht- und Rettungswege, Feuerwehrzufahrten und Feuerwehraufstellflächen für die auf dem Gelände vorhandenen Objekte.

3.3 Zufahrt zur Baustelle erfolgt über die Knappschaftstraße zur Zufahrt der Druckerei (Asphalt/ Pflaster), von dort über die Feuerwehrumfahrt auf der Nordostseite (gepflastert/ geschottert). Die Feuerwehrumfahrt darf nur temporär zum Materialan- und abtransport benutzt werden. Das Parken/ Verlassen der Fahrzeuge auf der Feuerwehrumfahrt ist streng verboten.

3.4 Fahrzeuge des Auftragnehmers sind ausschließlich auf den vor Ort für die Baumaßnahme gekennzeichneten Parkflächen abzustellen, sie stehen nur sehr begrnzt zur Verfügung. Flächen für den Einsatz der Feuerwehr wie Feuerwehrumfahrt, Aufstellflächen und Einspeisepunkte sind dauerhaft freizuhalten. Die Nutzung des Parkhauses und des Parkdecks ist nicht gestattet. Parkverbotshinweise sind dringend zu beachten.

3.5 Auf dem Gelände der Knappschaft befindet sich auch eine Kindertagesstätte. In diesem Bereich ist besondere Umsicht und Vorsicht geboten. Die Parkplatzflächen im Zugangsbereich der Kita stehen nur den Kitabesuchern als Kurzzeitparkplätze zur Verfügung.

3.6 Lager- oder Aufstellflächenflächen für Material- oder Mannschaftscontainer stehen nur sehr eingeschränkt zur Verfügung. Das Aufstellen von Containern sowie größere Anlieferungen sind zwingend mit der Bauleitung und dem Bauherrn abzustimmen. Flächen und Zuwegung sind dem Baustelleneinrichtungsplan zu entnehmen.

3.7 Umfangreiche Materiallieferungen sowie jegliche An- und Abfuhr von Abfallcontainern sind immer mit der Bauleitung des AG abzustimmen und rechtzeitig (mind. 3 Tage) vorher bekannt zu geben.

3.8 Bauteil C / Schacht III liegt an der Seite der Materialeinbringung (Nordost) in Hanglage. Die beschriebene Feuerwehrumfahrt liegt höhentechnisch auf dem Niveau zwischen Erdgeschoss und 1. Obergeschoss. Dieser Höhenversatz muss mittels Gerüst/ Bauaufzug ausgeglichen werden.

3.9 Das Beseitigen der vom AN verursachten Verschmutzungen aller beanspruchten Verkehrsflächen ist laufend durchzuführen. Die Baustelle ist arbeitstäglich aufzuräumen. Stoffe und Bauteile sind ordnungsgemäß zu sortieren und außerhalb der Verkehrswege auf den zugewiesenen Flächen zu lagern.
3.10 Bauseits werden Bauzaun, Baugerüst/ Bauaufzug an der Seite der Einbringöffnung (Nordost), allgemeine Sicherungseinrichtungen, Baubeleuchtung der Hauptverkehrswege, Sanitärcontainer sowie je ein zentraler Baustrom- und Bauwasseranschluss pro Etage zur Verfügung gestellt (siehe Baustelleneinrichtungsplan). Verbindende Leitungen zwischen Übergabestelle und Verwendungsstellen hat der AN für sich selber vorzusehen, zu unterhalten und abzubauen.

3.11 Ein Sicherheitsdienst ist im Baustellenbereich nicht vorhanden. Der AN ist für den sachgemäßen Verschluss seiner Bauunterkünfte, Arbeitsgeräte, Materialien, usw. und deren Sicherheit alleinig verantwortlich.

4. Arbeitszeiten / Lärmschutz / Erschütterungen

4.1 Alle Mitarbeiter des Auftragnehmers müssen sich täglich vor Beginn der Arbeiten namentlich ggf. unter Verwendung eines örtlichen Zutrittskontrollsystems anmelden und zum Arbeitsende wieder abmelden. Die Mitarbeiter des Auftragsnehmers dürfen sich nur in den Teilen des Gebäudes aufhalten, in denen er beschäftigt ist oder in die ihn ein ausdrücklicher Auftrag führt.

4.2 Arbeiten können von Montag bis Freitag in der Arbeitszeit von 06:00 - 19:00 Uhr stattfinden. Arbeiten außerhalb dieser Zeiten sind mit dem Auftraggeber unter Angabe des Orts, der Zeit und der Anzahl der eingesetzten Mitarbeiter mindestens eine Woche vorher abzustimmen.
4.3 Die Arbeiten sind bei laufendem Bürobetrieb in den angrenzenden Gebäuden und des Druckereibetrieb im EG durchzuführen. Daher ist nach Möglichkeit nur mit geräuscharmen Baumaschinen zu arbeiten. Jegliche vermeidbaren Lärmquellen sind zu verhüten bzw. zu vermeiden. Sollen Arbeiten ausgeführt werden, bei denen mit Vibrationen / Erschütterungen oder Lärm zu rechnen ist, sind diese mindestens 3 Werktage vorher bei dem AG anzumelden.

5. Sicherheit / SiGeKo

5.1  Allgemeine Sicherheitshinweise
Der Auftraggeber geht von der Sachkunde der beauftragten Fremdfirmen aus. Dies bedeutet, dass alle gesetzlichen Anforderungen an die zu erbringenden Leistungen, wie z. B. Arbeitsschutzgesetze, Unfallverhütungsvorschriften und Umweltschutzgesetze, bekannt sind und die darin geforderten Sicherheitsmaßnahmen eingehalten werden. Dies betrifft insbesondere
- den Einsatz von befähigtem Personal mit gültigem Sozialversicherungsausweis
- den Einsatz von ordnungsgemäßen Betriebsmitteln und den sachgemäßen Umgang damit
- die Verwendung vorgeschriebener Schutzausrüstungen
- den ordnungsgemäßen Umgang mit benötigten Gefahrstoffen
- die ordnungsgemäße Entsorgung von Abfall

Der Auftragnehmer stellt sicher, dass alle von ihm mit der Arbeit in den Räumlichkeiten der Knappschaft beauftragten Mitarbeiter die Anforderungen dieser Richtlinie kennen und beachten. Änderungen der Richtlinie werden von der KBS bekannt gegeben. Verstöße gegen diese und die folgenden Anweisungen können die vorübergehende Einstellung der Arbeiten sowie ein Hausverbot zur Folge haben.

5.2 Baustellenordnung
Die vom SiGeKo in Abstimmung mit den zuständigen Behörden verfasste und vom AG eingesetzte Baustellenordnung wird durch den AN anerkannt und im Auftragsfall Vertragsbestandteil.

Für die Umsetzung der Baustellenverordnung ist seitens des AG ein bevollmächtigter Dritter eingesetzt. Die Eigenverantwortlichkeit des Unternehmers bezüglich der Einhaltung der UVV, ArbSchG, sowie sämtlicher Gesetze und Verordnungen sind hierdurch nicht berührt

Der AN hat Bauunfälle, bei denen Personen- oder Sachschaden entstanden ist, dem AG, der Bauleitung und dem SiGeKo unverzüglich mitzuteilen.

5.3 Rauchverbot
Innerhalb aller Räumlichkeiten des gesamten Gebäudekomplexes besteht ein Rauchverbot.

5.4 Schweiß- und Feuerarbeiten
Feuer und offenes Licht sind verboten. Schweißarbeiten, Arbeiten mit Schleif- und Trennscheiben sowie andere Feuerarbeiten in den Räumlichkeiten dürfen nur durch qualifizierte Mitarbeiter durchgeführt werden. Entsprechende Nachweise sind auf Anforderung dem Auftraggeber vorzulegen.

5.5 Brandmeldeanlage
Es ist zu beachten, dass in den Gebäuden der Knappschaft flächendeckend Brandmelder installiert sind, die bei Feuer, Rauch und Wärme eine Alarmierung auslösen und die Feuerwehr alarmieren. Nur im Bereich der Baumaßnahme im Schacht III Bauteil C 1. bis 4. Obergeschoss wurden für die Zeit der baulichen Arbeiten die Melder demontiert bzw. außer Betrieb genommen. Bei allen Arbeiten, die eine Staub-, Rauch- oder Hitzeentwicklung nach sich ziehen könnten, ist darauf zu achten, dass angrenzende Bereich dadurch nicht beeinträchtigt werden oder eine Alarmierung ausgelöst wird.

5.6 Brandschutz
Feuerschutztüren, sofern sie nicht durch selbstauslösende Magnete versehen sind, sind stets geschlossen zu halten. Die Verwendung von Holzkeilen oder anderen Gegenständen zum Offenhalten der Türen ist verboten. Brandschotts, die für Installationszwecke geöffnet werden müssen, sind in der Übergangsphase, bis sie wieder ordnungsgemäß verschlossen werden, mit hitzebeständiger Steinwolle zu füllen. Nach Fertigstellung der Arbeiten sind die Brandschotts umgehend zu verschließen. Eine Verzögerung dieser Arbeiten ist nicht zulässig!

5.7 Verhalten im Notfall, bei Brand- und Feueralarm
Bei Alarm ist das Gebäude sofort zu verlassen und der nächste Sammelpunkt auf dem Parkplatz aufzusuchen. Dem zuständigen Brandschutzhelfer ist zu melden, dass alle Mitarbeiter des Auftragnehmers das Gebäude verlassen haben.

5.8 Betriebsanweisungen, persönliche Schutzausrüstung, Sicherheitskennzeichen
Sofern Betriebsanweisungen für bestimmte Maschinen, Einrichtungen und Arbeitsplätze oder Umgang mit Gefahrstoffen bestehen, müssen diese Arbeiten im Einflussbereich durch die Fremdfirma beachtet werden. Die Sicherheitszeichen sowie die Verkehrs-, Verbots- und Hinweiszeichen in der Liegenschaft sind zwingend zu beachten.

5.9 Arbeiten mit Gefahrstoffen
Bei Arbeiten mit Gefahrstoffen sind die jeweils gültigen Arbeitsschutzmaßnahmen einzuhalten. Jeder
ist für seine persönliche Schutzausrüstung selbst verantwortlich.

6. Technische Norm- und Qualitätsmerkmale

6.1 Wird bei einer Position ein anderes als das ausgeschriebene Leitfabrikat angeboten, so ist das Produkt eindeutig zu bezeichnen und die Gleichwertigkeit mit Abgabe des Angebotes, durch Vorlage von Datenblättern, Prüfzeugnissen, etc., nachzuweisen.

6.2 Im Leistungsverzeichnis sind teilweise Positionen produktbezogen mit dem Zusatz "oder gleichwertig" ausgeschrieben. Macht der Bieter keine Angabe, gilt das im Leistungsverzeichnis genannte Fabrikat als angeboten.

## 01 Baustelleneinrichtung
Datum: 27.02.2026

### Bereich 01 Baustelleneinrichtung

*Hinweis: Hinweise Baustelleneinrichtung*
Die vorgesehene Baustelleneinrichtung sowie der geplante Bauablauf sind planlich darzustellen und mit der Bauleitung abzustimmen. Sowohl der Baustelleneinrichtungsplan als auch der
Bauablaufterminplan sind innerhalb 14 Tagen nach
Auftragserteilung vorzulegen, Übergabe digital im Datenformat PDF und analog (Papierform) in einfacher Ausfertigung.

In den Etagen 1.OG - 4.OG ist ein Meterriss als Höhenfestpunkt
fixiert anzulegen (KEIN Bleistiftstrich o.ä. - es ist eine fix
befestigte Marke zu setzen), jeweils mind. 2 Stk pro Etage.

Beschreibungen des Projektes, der Baustelleinrichtung und der Baustellenzufahrt sind unter "Allgemeine Vorbemerkungen" aufgeführt und zu berücksichtigen.

#### Abschnitt 01.01 Baustelleneinrichtung

**01.01.0010 Baustelle einrichten**
STLB-Bau 2024-10 000
Baustelle für sämtliche, in der Leistungsbeschreibung aufgeführten Leistungen einrichten, Ausführung gemäß Zeichnung und Einzelbeschreibung.
Menge: 1,000 St
DIN 276-1 12/08: 391
Freie Nummern: 391
Leistungsbereich: 000

**01.01.0020 Baustelle räumen**
STLB-Bau 2024-10 000
Baustelle für sämtliche, in der Leistungsbeschreibung aufgeführten Leistungen räumen.
Menge: 1,000 St
DIN 276-1 12/08: 391
Freie Nummern: 391
Leistungsbereich: 000

**01.01.0030 Baustelleneinr. vorhalten**
STLB-Bau 2025-04 000
Baustelleneinrichtung für sämtliche, in der Leistungsbeschreibung aufgeführten Leistungen vorhalten,
Positionsmenge = Produkt aus '1' (Vorhaltemenge)

mal '13' (Vorhaltedauer)
Menge: 13,000 StMt
DIN 276-1 12/08: 391
Freie Nummern: 391
Leistungsbereich: 000

**01.01.0040 Bürocontainer aufstellen doppelwandig wärmegedämmt stapel-koppelbar L**
STLB-Bau 2025-04 000
Bürocontainer, aufstellen, zur Nutzung durch den AG, beheizbar, elektrisch, doppelwandig, wärmegedämmt, stapel- und koppelbar, längsseitig gekoppelt, einschl. Wände demontieren, Innenwand und Dach abdichten, Einzelcontainer-Länge 6 m, Einzelcontainer-Breite bis 2,5 m, Standplatz auf vorh. tragfähigen ebenen Untergrund, Gründung wird gesondert vergütet,
Herstellen und Räumen der Ver- und Entsorgungsanschlüsse des Containers innerhalb der Baustelleneinrichtung werden gesondert vergütet, Warten und Betreiben werden gesondert vergütet, für Büro, 2 Arbeitsplätze, Raum eingerichtet, mit 4 Tischen, Maße L/B 0,8/1,6 m, 2 Stühle je Tisch, mit 4 Aktenkleiderschränken.
Menge: 2,000 St
DIN 276-1 12/08: 391
Freie Nummern: 391
Leistungsbereich: 000

**01.01.0050 Bürocontainer vorhalten doppelwandig wärmegedämmt stapel-koppelbar L 6**
STLB-Bau 2025-04 000
Bürocontainer, vorhalten, Reinigung wird gesondert vergütet, zur Nutzung durch den AG, beheizbar, elektrisch, Energiekosten trägt AG, doppelwandig, wärmegedämmt, stapel- und koppelbar, längsseitig gekoppelt, einschl. Wände demontieren, Innenwand und Dach abdichten, Einzelcontainer-Länge 6 m, Einzelcontainer-Breite bis 2,5 m, für Büro, 2 Arbeitsplätze, Raum eingerichtet, mit 4 Tischen, Maße L/B 0,8/1,6 m, 2 Stühle je Tisch, mit 4 Aktenkleiderschränken,
Positionsmenge = Produkt aus '2' (Vorhaltemenge)

mal '13' (Vorhaltedauer)
Menge: 26,000 StMt
DIN 276-1 12/08: 391
Freie Nummern: 391
Leistungsbereich: 000

**01.01.0060 Bürocontainer räumen doppelwandig wärmegedämmt stapel-koppelbar L 6m B**
STLB-Bau 2025-04 000
Bürocontainer, räumen, zur Nutzung durch den AG, beheizbar, elektrisch, doppelwandig, wärmegedämmt, stapel- und koppelbar, längsseitig gekoppelt, einschl. Wände demontieren, Innenwand und Dach abdichten, Einzelcontainer-Länge 6 m, Einzelcontainer-Breite bis 2,5 m, für Büro, 2 Arbeitsplätze, Raum eingerichtet, mit 4 Tischen, Maße L/B 0,8/1,6 m, 2 Stühle je Tisch, mit 4 Aktenkleiderschränken.
Menge: 2,000 St
DIN 276-1 12/08: 391
Freie Nummern: 391
Leistungsbereich: 000

**01.01.0070 Container Büro reinigen wöchentlich**
STLB-Bau 2025-04 000
Container für Büro, Einzelcontainer-Länge 6 m, Einzelcontainer-Breite bis 2,5 m, reinigen durch Feuchtwischen aller Oberflächen mit geeigneten Reinigungsmitteln, einschl. Leeren von Abfallbehältern, wöchentlich,
Positionsmenge = Produkt aus '2' (Reinigungsmenge)

mal '13' (Reinigungsdauer)
Menge: 26,000 StMt
DIN 276-1 12/08: 391
Freie Nummern: 391
Leistungsbereich: 000

**01.01.0080 Sanitärcontainer aufstellen doppelwandig wärmegedämmt L 6m B 2,5m**
STLB-Bau 2025-04 000
Sanitärcontainer, aufstellen, zur Nutzung durch den AG, beheizbar, elektrisch, doppelwandig, wärmegedämmt, Einzelcontainer-Länge 6 m, Einzelcontainer-Breite bis 2,5 m, Standplatz auf vorh. tragfähigen ebenen Untergrund, Gründung wird gesondert vergütet,
Herstellen und Räumen der Ver- und Entsorgungsanschlüsse des Containers innerhalb der Baustelleneinrichtung werden gesondert vergütet, Warten und Betreiben werden gesondert vergütet, 2 WC, 2 Urinale, 3 Waschplätze, ein Duschplatz, Wasserversorgung mit Kaltwasser, für eine Entnahmestelle außen, Raum eingerichtet.
Menge: 1,000 St
DIN 276-1 12/08: 391
Freie Nummern: 391
Leistungsbereich: 000

**01.01.0090 Sanitärcontainer vorhalten doppelwandig wärmegedämmt L 6m B 2,5m**
STLB-Bau 2025-04 000
Sanitärcontainer, vorhalten, Reinigung wird gesondert vergütet, zur Nutzung durch den AG, beheizbar, elektrisch, Energiekosten trägt AG, doppelwandig, wärmegedämmt, Einzelcontainer-Länge 6 m, Einzelcontainer-Breite bis 2,5 m, 2 WC, 2 Urinale, 3 Waschplätze, ein Duschplatz, Wasserversorgung mit Kaltwasser, für eine Entnahmestelle außen, Raum eingerichtet,
Positionsmenge = Produkt aus '1' (Vorhaltemenge)

mal '13' (Vorhaltedauer)
Menge: 13,000 StMt
DIN 276-1 12/08: 391
Freie Nummern: 391
Leistungsbereich: 000

**01.01.0100 Sanitärcontainer räumen doppelwandig wärmegedämmt L 6m B 2,5m**
STLB-Bau 2025-04 000
Sanitärcontainer, räumen, zur Nutzung durch den AG, beheizbar, elektrisch, doppelwandig, wärmegedämmt, Einzelcontainer-Länge 6 m, Einzelcontainer-Breite bis 2,5 m, 2 WC, 2 Urinale, 3 Waschplätze, ein Duschplatz, Wasserversorgung mit Kaltwasser, für eine Entnahmestelle außen, Raum eingerichtet.
Menge: 1,000 St
DIN 276-1 12/08: 391
Freie Nummern: 391
Leistungsbereich: 000

**01.01.0110 Container Wasch-Toilettenraum reinigen 2x wöchentlich**
STLB-Bau 2025-04 000
Container für Wasch-, Toilettenraum, Einzelcontainer-Länge 6 m, Einzelcontainer-Breite bis 2,5 m, reinigen durch Feuchtwischen aller Oberflächen mit geeigneten Reinigungsmitteln, einschl. Leeren von Abfallbehältern, 2 x wöchentlich,
Positionsmenge = Produkt aus '2' (Reinigungsmenge)

mal '13' (Reinigungsdauer)
Menge: 13,000 StMt
DIN 276-1 12/08: 391
Freie Nummern: 391
Leistungsbereich: 000

**01.01.0120 Zulage Sanitärcontainer mit integriertem Abwassertank aufstellen und r**
Zulage für Aufstellen und Räumen des vorbeschriebenen Sanitärconatiners für Ausführung mit integriertem Abwassertank.

Ausführung ist im Zuge der Aufstellung des Baustelleneinrichtungsplanes mit dem AG und der Bauleitung abzustimmen unter Berücksichtigung der vorhandenen Einleitungspunkte vor Ort.
Menge: 1,000 St
DIN 276-1 12/08: 391

**01.01.0130 Zulage Sanitärcontainer mit integriertem Abwassertank vorhalten**
Zulage für Vorhalten des vorbeschriebenen Sanitärconatiners für Ausführung mit integriertem Abwassertank inkl. regelmäßiger Leerung.

Ausführung ist im Zuge der Aufstellung des Baustelleneinrichtungsplanes mit dem AG und der Bauleitung abzustimmen unter Berücksichtigung der vorhandenen Einleitungspunkte vor Ort.
Menge: 13,000 StMt
DIN 276-1 12/08: 391

#### Abschnitt 01.02 Bauzäune / Schutzzäune

**01.02.0010 Bauzaun Stahlrohrrahmen verz Vergitterung H 2m aufstellen**
STLB-Bau 2025-04 000
Bauzaun, auf unbefestigtem Untergrund, aus Einzelelementen mit verzinktem Stahlrohrrahmen und Vergitterung, verschraubt, mit Standfüßen, Zaunoberkante über Oberfläche Gelände 2 m, aufstellen.
Menge: 200,000 m
DIN 276-1 12/08: 391
Freie Nummern: 391
Leistungsbereich: 000

**01.02.0020 Bauzaun Stahlrohrrahmen verz Vergitterung H 2m räumen**
STLB-Bau 2025-04 000
Bauzaun, auf unbefestigtem Untergrund, aus Einzelelementen mit verzinktem Stahlrohrrahmen und Vergitterung, verschraubt, mit Standfüßen, Zaunoberkante über Oberfläche Gelände 2 m, räumen.
Menge: 200,000 m
DIN 276-1 12/08: 391
Freie Nummern: 391
Leistungsbereich: 000

**01.02.0030 Bauzaun Stahlrohrrahmen verz Vergitterung H 2m vorhalten**
STLB-Bau 2025-04 000
Bauzaun, auf unbefestigtem Untergrund, aus Einzelelementen mit verzinktem Stahlrohrrahmen und Vergitterung, verschraubt, mit Standfüßen, Zaunoberkante über Oberfläche Gelände 2 m, vorhalten,
Positionsmenge = Produkt aus '200' (Vorhaltemenge)

mal '13' (Vorhaltedauer)
Menge: 2600,000 mMt
DIN 276-1 12/08: 391
Freie Nummern: 391
Leistungsbereich: 000

**01.02.0040 Tor abschließbar Metallgitter B 3,75-4m H 1,75-2m einbauen**
STLB-Bau 2025-04 000
Behelfsmäßiges Tor, abschließbar, 2-flügelig, aus Metallgitter, vorgefertigt, im Bauzaun, Breite über 3,75 bis 4 m, Höhe über 1,75 bis 2 m, einbauen.
Menge: 2,000 St
DIN 276-1 12/08: 391
Freie Nummern: 391
Leistungsbereich: 000

**01.02.0050 Tor abschließbar Metallgitter B 3,75-4m H 1,75-2m vorhalten**
STLB-Bau 2025-04 000
Behelfsmäßiges Tor, abschließbar, 2-flügelig, aus Metallgitter, vorgefertigt, im Bauzaun, Breite über 3,75 bis 4 m, Höhe über 1,75 bis 2 m, vorhalten,
Positionsmenge = Produkt aus '2 St' (Vorhaltemenge)

mal '13' (Vorhaltedauer)
Menge: 26,000 StMt
DIN 276-1 12/08: 391
Freie Nummern: 391
Leistungsbereich: 000

**01.02.0060 Tor abschließbar Metallgitter B 3,75-4m H 1,75-2m räumen**
STLB-Bau 2025-04 000
Behelfsmäßiges Tor, abschließbar, 2-flügelig, aus Metallgitter, vorgefertigt, im Bauzaun, Breite über 3,75 bis 4 m, Höhe über 1,75 bis 2 m, räumen.
Menge: 2,000 St
DIN 276-1 12/08: 391
Freie Nummern: 391
Leistungsbereich: 000

**01.02.0070 Schutzzaun geschlossen Bretter H 3m aufstellen räumen**
*** Leitbeschreibung
STLB-Bau 2025-04 000
Schutzzaun, als geschlossener Zaun aus Brettern, einseitig gehobelt, verschraubt, mit Leuchtstutzen, mit Standfüßen, Zaunoberkante über Oberfläche Gelände 3 m, aufstellen und räumen.
Menge: 50,000 m
DIN 276-1 12/08: 391
Freie Nummern: 391
Leistungsbereich: 000
*Unterbeschreibung 1 Hinweis Schutzzaun*
Schutzzaun zum Schutz der vorhandenen Bäume im Baustellenbereich und als Schutzeinrichtung zur Verhinderung des unbefugten Zutritts des Baugerüstes/ des Bauaufzuges

**01.02.0080 Tür abschließbar Stahlblech B 2-2,25m H 2,25-2,5m einbauen**
STLB-Bau 2025-04 000
Behelfsmäßige Tür, abschließbar, 2-flügelig, aus Stahlblech, im Schutzzaun, Breite über 2 bis 2,25 m, Höhe über 2,25 bis 2,5 m, einbauen.
Menge: 1,000 St
DIN 276-1 12/08: 391
Freie Nummern: 391
Leistungsbereich: 000

**01.02.0090 Tür abschließbar Stahlblech B 2-2,25m H 2,25-2,5m vorhalten**
STLB-Bau 2025-04 000
Behelfsmäßige Tür, abschließbar, 2-flügelig, aus Stahlblech, im Schutzzaun, Breite über 2 bis 2,25 m, Höhe über 2,25 bis 2,5 m, vorhalten,
Positionsmenge = Produkt aus '1' (Vorhaltemenge)

mal '13' (Vorhaltedauer)
Menge: 13,000 StMt
DIN 276-1 12/08: 391
Freie Nummern: 391
Leistungsbereich: 000

**01.02.0100 Tür abschließbar Stahlblech B 2-2,25m H 2,25-2,5m räumen**
STLB-Bau 2025-04 000
Behelfsmäßige Tür, abschließbar, 2-flügelig, aus Stahlblech, im Schutzzaun, Breite über 2 bis 2,25 m, Höhe über 2,25 bis 2,5 m, räumen.
Menge: 1,000 St
DIN 276-1 12/08: 391
Freie Nummern: 391
Leistungsbereich: 000

#### Abschnitt 01.03 Bodenarbeiten / Baustraßen

**01.03.0010 Oberboden abtragen laden fördern aufsetzen 0,1km BG3a GU in Einzelfläc**
STLB-Bau 2025-04 003
Oberboden, profilgerecht abtragen, laden, fördern und auf Miete setzen, Förderweg bis 0,1 km, Bodengruppe 3a DIN 18915 (schwach bindig, sandig), eine Bodengruppe, Bodengruppe 1 GU DIN 18196 (Kies-Schluff-Gemisch), in Einzelflächen, 2 bis 4 Einzelflächen, Abtragshöhe bis 10 cm, Mengenermittlung nach Aufmaß an der Entnahmestelle.
Menge: 150,000 m2
DIN 276-1 12/08: 511
Freie Nummern: 511
Leistungsbereich: 003

**01.03.0020 Boden Baugrube lösen lagern T bis 0,8m GU**
STLB-Bau 2025-04 002
Boden für Baugrube, ab Geländeoberfläche,
profilgerecht lösen, seitlich lagern, Abfall ist nicht gefährlich, nicht schadstoffbelastet, ohne Festlegung eines Zuordnungskriteriums LAGA/DepVO/EBV/RuVA,
Aushubtiefe bis 0,8 m,
Homogenbereich 2, mit einer Bodengruppe, Bodengruppe 1 GU DIN 18196 (Kies-Schluff-Gemisch), Tiefe oberer Horizont des Homogenbereiches von 0 m, Tiefe unterer Horizont des Homogenbereiches bis 1 m,
Baumaßnahme der Geotechnischen Kategorie 2 DIN 4020, Mengenermittlung nach Aufmaß an der Entnahmestelle.
Menge: 30,000 m3
DIN 276-1 12/08: 311
Freie Nummern: 311
Leistungsbereich: 002

**01.03.0030 Grabenauffüllung T bis 0,5m B bis 3m herstellen**
*** Leitbeschreibung
STLB-Bau 2025-04 000
Grabenauffüllung für Baustraße, Grabentiefe bis 0,5 m, Straßenbreite bis 3 m, Verdichtungsgrad mind. DPr 1, herstellen.
Menge: 25,000 m3
DIN 276-1 12/08: 391
Freie Nummern: 391
Leistungsbereich: 000
*Unterbeschreibung 1 Hinweis Grabenauffüllung*
Position dient der Modellierung der Geländeoberfläche zur Herstellung eines planen Untergrundes für nachfolgend beschriebene Baustellenverkehrs-, Gerüst- oder Container-Aufstellflächen.

**01.03.0040 Ortbeton Einzelfundament unbewehrt C12/15 1-2m3**
*** Leitbeschreibung
STLB-Bau 2025-04 013
Ortbeton Einzelfundament, obere Betonfläche waagerecht, aus unbewehrtem Beton, Normalbeton C 12/15 DIN EN 206, DIN 1045-2, natürliche Gesteinskörnung, Einzelvolumen über 1 bis 2 m3.
Menge: 5,000 m3
DIN 276-1 12/08: 322
Freie Nummern: 322
Leistungsbereich: 013
*Unterbeschreibung 1 Hinweis Einzelfundament*
Einzelfundamente für den Bereich des Bauaufzuges

**01.03.0050 Baustellenverkehrsfläche D 30cm Bk10 herstellen**
*** Leitbeschreibung
STLB-Bau 2025-04 000
Fläche für Baustellenverkehr für nichtöffentlichen Verkehr, frostsicher, Dicke 30 cm, hydraulisch gebunden, rezyklierte Gesteinskörnung möglich, Belastungsklasse RStO 12/24 Bk10, herstellen, Ausführung gemäß Zeichnung.
Menge: 100,000 m2
DIN 276-1 12/08: 391
Freie Nummern: 391
Leistungsbereich: 000
*Unterbeschreibung 1 Hinweis Baustellenverkehrsfläche*
Baustellenverkehrsfläche dient Verbreiterung der Baustellenzufahrt und der Aufstellfläche für die vorbenannten Container; die Ausführung ist mit dem AG und der Bauleitung abzustimmen

**01.03.0060 Baustellenverkehrsfläche D 30cm Bk10 instand halten**
STLB-Bau 2025-04 000
Fläche für Baustellenverkehr für nichtöffentlichen Verkehr, frostsicher, Dicke 30 cm, hydraulisch gebunden, rezyklierte Gesteinskörnung möglich, Belastungsklasse RStO 12/24 Bk10, instand halten DIN 31051,
Positionsmenge = Produkt aus '100 m2' (Instandhaltemenge)

mal '13 Mt' (Instandhaltedauer)

Ausführung gemäß Zeichnung.
Menge: 1300,000 m2Mt
DIN 276-1 12/08: 391
Freie Nummern: 391
Leistungsbereich: 000

**01.03.0070 Baustellenverkehrsfläche D 30cm Bk10 räumen**
*** Leitbeschreibung
STLB-Bau 2025-04 000
Fläche für Baustellenverkehr für nichtöffentlichen Verkehr, frostsicher, Dicke 30 cm, hydraulisch gebunden, rezyklierte Gesteinskörnung möglich, Belastungsklasse RStO 12/24 Bk10, räumen, Ausführung gemäß Zeichnung.
Menge: 100,000 m2
DIN 276-1 12/08: 391
Freie Nummern: 391
Leistungsbereich: 000
*Unterbeschreibung 1 Hinweis Entsorgung*
Entsorgungskosten werden vom AN übernommen

**01.03.0080 Behelfsüberfahrt 33,3kN/m2 Stahl herstellen räumen**
*** Leitbeschreibung
STLB-Bau 2025-04 000
Behelfsüberfahrt, über Kabel und Leitung, Verkehrslast 33,3 kN/m2, für nichtöffentlichen Verkehr, Abdeckung mit Stahl, herstellen und räumen.
Menge: 30,000 m2
DIN 276-1 12/08: 391
Freie Nummern: 391
Leistungsbereich: 000
*Unterbeschreibung 1 Hinweis Behelfsüberfahrt*
Behelfsüberfahrt dient der Abdeckung von vorhandenen Schachtabdeckungen/ Medienkanälen im Zufahrtsbereich der Baustelle; die Ausführung ist mit dem AG und der Bauleitung abzustimmen

**01.03.0090 Arbeitsraum verfüllen verdichten Einbau-H 0,8m Boden gelagert GU**
STLB-Bau 2025-04 002
Arbeitsraum profilgerecht verfüllen, einschl. Stoffe verdichten, Verdichtungsgrad mind. DPr 0,97, Einbauhöhe bis 0,8 m, Boden, seitlich gelagert, mit einer Bodengruppe, Bodengruppe 1 GU DIN 18196 (Kies-Schluff-Gemisch).
Menge: 20,000 m3
DIN 276-1 12/08: 311
Freie Nummern: 311
Leistungsbereich: 002

#### Abschnitt 01.04 Schutz vorhandener Bausubstanz

**01.04.0010 Schutzbekl.-belag Hartfaserpl. Kunststofffolie D 3-6mm herstellen räum**
STLB-Bau 2025-04 000
Schutzvorrichtung als Bekleidung/Belag für Bodenflächen, aus Hartfaserplatten und Kunststofffolie, Verlegeausführung rutschfest, Dicke 3 bis 6 mm, herstellen und räumen, Abrechnung nach bekleideter/belegter Fläche.
Menge: 40,000 m2
DIN 276-1 12/08: 391
Leistungsbereich: 000

*Hinweis: Hinweis Schutzbekleidung*
Die Schutzbekleidung des Bodens ist an den Flurzugängen auf jeder Etage in Einzelflächen bis ca. 10 m² aufzubringen.

**01.04.0020 Staubschutz UK Plane H 2-3m herstellen räumen**
STLB-Bau 2025-04 000
Schutzvorrichtung als Staubschutz in Gebäuden, einschl. Unterkonstruktion, aus Planen, Höhe über 2 bis 3 m, herstellen und räumen, Abrechnung nach bekleideter/belegter Fläche.
Menge: 40,000 m2
DIN 276-1 12/08: 391
Leistungsbereich: 000

*Hinweis: Hinweis Schutzbekleidung*
Der Staubschutz ist an den Flurzugängen auf jeder Etage in Einzelflächen bis ca. 10 m² aufzbringen.

**01.04.0030 Staubschutz UK Plane H 2-3m vorhalten**
STLB-Bau 2025-04 000
Schutzvorrichtung als Staubschutz in Gebäuden, einschl. Unterkonstruktion, aus Planen, Höhe über 2 bis 3 m, vorhalten,
Positionsmenge = Produkt aus '40' (Vorhaltemenge)

mal '13' (Vorhaltedauer)

Abrechnung nach bekleideter/belegter Fläche.
Menge: 520,000 m2Mt
Leistungsbereich: 000

**01.04.0040 Reißverschlusstür UK 2-4m2 Kunststofffolie D 0,4mm herstellen räumen**
STLB-Bau 2025-04 000
Reißverschlusstür, in Schutzvorrichtung, an Bauwerksöffnungen, einschl. Unterkonstruktion, Reißverschlusslänge 4 m, Einzelgröße über 2 bis 4 m2, aus Kunststofffolie, Foliendicke mind. 0,4 mm, herstellen und räumen.
Menge: 2,000 St
DIN 276-1 12/08: 391
Leistungsbereich: 000

**01.04.0050 Staubschutz UK 1-2m2 Spanpl. D 9-14mm herstellen räumen**
STLB-Bau 2025-04 000
Schutzvorrichtung als Staubschutz an Wandöffnungen, einschl. Unterkonstruktion, Oberkante Öffnung bis 3 m, Einzelgröße über 1 bis 2 m2, aus Spanplatten, Dicke über 9 bis 14 mm, herstellen und räumen.
Menge: 1,000 St
DIN 276-1 12/08: 391
Leistungsbereich: 000

**01.04.0060 Schutzbekl.-belag UK 1-2m2 Spanpl. D 9-14mm herstellen räumen**
STLB-Bau 2025-04 000
Schutzvorrichtung als Bekleidung/Belag an Bauwerksöffnungen, einschl. Unterkonstruktion, Oberkante Öffnung bis 3 m, Einzelgröße über 1 bis 2 m2, aus Spanplatten, Dicke über 9 bis 14 mm, herstellen und räumen.
Menge: 4,000 St
DIN 276-1 12/08: 391
Leistungsbereich: 000

**01.04.0070 Schutzbekl.-belag UK 2-4m2 Spanpl. D 9-14mm herstellen räumen**
STLB-Bau 2025-04 000
Schutzvorrichtung als Bekleidung/Belag an Bauwerksöffnungen, einschl. Unterkonstruktion, Oberkante Öffnung bis 3 m, Einzelgröße über 2 bis 4 m2, aus Spanplatten, Dicke über 9 bis 14 mm, herstellen und räumen.
Menge: 4,000 St
DIN 276-1 12/08: 391
Leistungsbereich: 000

**01.04.0080 Schutzbekl.-belag UK 4-6m2 Spanpl. D 9-14mm herstellen räumen**
STLB-Bau 2025-04 000
Schutzvorrichtung als Bekleidung/Belag an Bauwerksöffnungen, einschl. Unterkonstruktion, Oberkante Öffnung bis 3 m, Einzelgröße über 4 bis 6 m2, aus Spanplatten, Dicke über 9 bis 14 mm, herstellen und räumen.
Menge: 4,000 St
DIN 276-1 12/08: 391
Leistungsbereich: 000

**01.04.0090 Witterungsschutz UK Spanpl. Kunststofffolie D 14-20mm H 2-3m herstelle**
STLB-Bau 2025-04 000
Schutzvorrichtung als Witterungsschutz an Fassaden, einschl. Unterkonstruktion, aus Spanplatten und Kunststofffolie, Dicke über 14 bis 20 mm, Höhe über 2 bis 3 m, herstellen und räumen, Abrechnung nach bekleideter/belegter Fläche.
Menge: 40,000 m2
DIN 276-1 12/08: 391
Leistungsbereich: 000

**01.04.0100 Witterungsschutz UK Spanpl. Kunststofffolie D 14-20mm H 2-3m vorhalten**
STLB-Bau 2025-04 000
Schutzvorrichtung als Witterungsschutz an Fassaden, einschl. Unterkonstruktion, aus Spanplatten und Kunststofffolie, Dicke über 14 bis 20 mm, Höhe über 2 bis 3 m, vorhalten,
Positionsmenge = Produkt aus '40' (Vorhaltemenge)

mal '13' (Vorhaltedauer)

Abrechnung nach bekleideter/belegter Fläche.
Menge: 520,000 m2Mt
DIN 276-1 12/08: 391
Leistungsbereich: 000

**01.04.0110 Tür abschließbar Stahlblech B 1,25-1,5m H 2,25-2,5m einbauen ausbauen**
STLB-Bau 2025-04 000
Behelfsmäßige Tür, abschließbar, einflügelig, aus Stahlblech, im Bauwerk, Breite über 1,25 bis 1,5 m, Höhe über 2,25 bis 2,5 m, einbauen und ausbauen.
Menge: 4,000 St
DIN 276-1 12/08: 391
Freie Nummern: 391
Leistungsbereich: 000

**01.04.0120 Tür abschließbar Stahlblech B 1,25-1,5m H 2,25-2,5m vorhalten**
STLB-Bau 2025-04 000
Behelfsmäßige Tür, abschließbar, einflügelig, aus Stahlblech, im Bauwerk, Breite über 1,25 bis 1,5 m, Höhe über 2,25 bis 2,5 m, vorhalten,
Positionsmenge = Produkt aus '4' (Vorhaltemenge)

mal '13' (Vorhaltedauer)
Menge: 52,000 StMt
DIN 276-1 12/08: 391
Freie Nummern: 391
Leistungsbereich: 000

#### Abschnitt 01.05 Sicherheitseinrichtungen

**01.05.0010 Abdeck. Holz aufbauen entfernen 2kN/m2 bis 1m2**
STLB-Bau 2025-04 000
Abdeckung aus Holz unverschiebbar und durchtrittsicher aufbauen und entfernen, Lastaufnahme mind. 2 kN/m2, auf Decken-/Bodenöffnungen, Befestigung an Untergrund aus Stahlbeton, Öffnungsgröße bis 1 m2.
Menge: 10,000 St
DIN 276-1 12/08: 397
Freie Nummern: 397
Leistungsbereich: 000

**01.05.0020 Seitenschutz Stahlrohr aufbauen entfernen Verkehrsweg Baustelle**
STLB-Bau 2025-04 000
Seitenschutz DIN 4420-1 und DIN EN 12811-1 bestehend aus Geländer und Zwischenholm, aus Stahlrohr, aufbauen und entfernen, an Verkehrswegen der Baustelle.
Menge: 30,000 m
DIN 276-1 12/08: 391
Freie Nummern: 391
Leistungsbereich: 000

**01.05.0030 Seitenschutz Holz aufbauen entfernen Baugrube Graben**
STLB-Bau 2025-04 000
Seitenschutz DIN 4420-1 und DIN EN 12811-1 bestehend aus Geländer und Zwischenholm, aus Holz, aufbauen und entfernen, an Baugruben und Gräben.
Menge: 30,000 m
DIN 276-1 12/08: 391
Freie Nummern: 391
Leistungsbereich: 000

#### Abschnitt 01.06 Bauwasser

**01.06.0010 Bauwasseranschluss einrichten räumen**
STLB-Bau 2024-10 000
Bauwasseranschluss am Hydranten einrichten und räumen.
Menge: 1,000 St
DIN 276-1 12/08: 391
Freie Nummern: 391
Leistungsbereich: 000

**01.06.0020 Bauwasseranschluss vorhalten**
STLB-Bau 2025-04 000
Bauwasseranschluss am Hydranten vorhalten,
Positionsmenge = Produkt aus '1' (Vorhaltemenge)

mal '13' (Vorhaltedauer)
Menge: 13,000 StMt
DIN 276-1 12/08: 391
Freie Nummern: 391
Leistungsbereich: 000

**01.06.0030 Bauwasseranschluss einrichten räumen**
STLB-Bau 2025-04 000
Bauwasseranschluss am Hausanschluss einrichten und räumen.
Menge: 1,000 St
DIN 276-1 12/08: 391
Freie Nummern: 391
Leistungsbereich: 000

**01.06.0040 Bauwasseranschluss vorhalten**
STLB-Bau 2025-04 000
Bauwasseranschluss am Hausanschluss vorhalten,
Positionsmenge = Produkt aus '1' (Vorhaltemenge)

mal '13' (Vorhaltedauer)
Menge: 13,000 StMt
DIN 276-1 12/08: 391
Freie Nummern: 391
Leistungsbereich: 000

### Bereich 02 Baustromversorgung

#### Abschnitt 02.01 Baustromversorgung

*Hinweis: Baustromversorgung*
Die Baustromversorgung erfolgt über den vorhandenen Anschlussschacht im Außenbereich neben Bauteil / Schacht B. Von dort ist eine Leitung entlang des Gebäudes zum Gerüstturm/ Bauaufzug zu führen. Der Baustromverteiler ist innerhalb des umzäunten Bereiches aufzustellen und dient der Stromversorgung des Bauaufzuges, der Baubeleuchtung der Baustelleneinrichtungsflächen / des Gerüstturmes und der Stromversorgung der Sanitär- und Besprechungscontainer.

Baustromverteiler und Baubeleuchtung im Gebäudeinneren sind aus der Vorabmaßnahme bereits vorhanden.

Die Baubeleuchtung ist im Bereich der äußeren Baustelleneinrichtungsflächen zur Verfügung zu stellen.

*Hinweis: Allgemeine Vorschriften zu Baustellenverteilern*
Allgemeine Vorschriften zu Baustellenverteilern

Folgende Aktuelle Normen und Regeln für die Herstellung
von Baustromverteilern und das Betreiben elektrischer
Anlagen auf Baustellen sind zu beachten:
DIN VDE 0660, Teil 500 (EN 60439-1)
DIN VDE 0660, Teil 501 (EN 60439-4)
DIN VDE 0660, Teil 501/Al (EN 60439-4A1)
DIN 43868, Teil 1-4 DIN VDE 0100, Teil 704/A11A2
ZH1/271

**02.01.0010 CEE-Stromverteiler, mobil, 6x CEE 32A/16A 400V, 3x Schutzkontakt 230V**
CEE-Stromverteiler, mobil, 6x CEE 32A/16A 400V, 3x Schutzkontakt 230V

Für Baustelleneinsatz nach BGI 608 geeignet
Verteiler ist für den Außenbereich geeignet durch IP44 (Spritzwasserschutz)
1x 63A FI schützt vor Überlastung bei Fehlfunktionen und vor Stromschlägen
1x 32A Leitungsschutzschalter (3-polig) und 5x 16A Leitungsschutzschalter (3x 3-polig, 2x 1-polig) schalten den Stromkreis bei zu hoher Belastung ab
Ausgänge: 3x CEE 32A / 400V, 3x CEE 16A / 400V und 3x Schutzkontakt 230V
Anschluss über CEE 63A / 400V mit 2m langer Zuleitung (H07RN-F 5G16)
Maße: ca. 47 x 47 x 36 cm (BxHxT), Gewicht: 17,5 kg

Mit leicht zu wechselnden Anbausteckdosen
Zusätzlich sicherbar mittels Vorhängeschloss oder Schraube
Extrem robustes Vollgummi-Gehäuse
Geschlossenes Gehäuseunterteil mit 77 mm Bodenfreiheit zur Verhinderung von Wassereintritt
Gehäusedeckel mit Edelstahl-Schnellverschlüssen
Auch bei geöffnetem Deckel berührungssicher
Sicherungen besonders geschützt durch Einbau im Inneren
Made in Germany
----------------------------------------
Merkmale:
Ausgangsstrom: CEE 400V/32A, CEE 400V/16A, Schutzkontakt 230V
CEE Steckdosen: 6 Stück
Schutzkontaktsteckdose: 3 Stück
Absicherung: FI-Schutzschalter, Leitungsschutzschalter
Eigenschaft: mobil
Anwendungsbereich: außen, innen
----------------------------------------
weitere Produktinformationen:
Max. Anschlussleistung: 43kW
Sicherung: 3 x LS C 32 A, 3-polig + 3 x LS C 16 A, 3-polig + 2 x LS C 16 A, 1-polig + 1 x FI 63 A, 4-polig, 30 mA
Besonderheit: BGI 608
Menge: 13,000 Mt
DIN 276-1 12/08: 391

**02.01.0020 Steckdosenverteiler 22kVA Sanitärcontainer**
Vollgummi Steckdosenverteiler nach IEC 61439-Teil 1 und 4 zur Miete
Gehäuse aus schlagfesten Kunstoff
- Schutzart: IP 44
- Schutzklasse II
- Farbe Schwarz
- mit 2m Anschlussleitung CEE Stecker 32A 5P 400V 6h oder CEE-Anbaugerätestecker 32A 5P 400V 6
Anschluss:
1 CEE-Anbaugerätestecker 32A 5P 400V 6h oder
2m Anschlussleitung CEE Stecker 32A 5P 400V 6

Abgang / Absicherung:
1 RCD-Schutzschalter 4P 40A/30mA -B-
1 CEE-Anbaudose 32A 5P 400V 6h mit Leitungsschutzschalter (MCB) 3P 32A -C-
1 CEE-Anbaudosen 16A 5P 400V 6h mit je 1 Leitungsschutzschalter (MCB) 3P 16A -C-
3 Schutzkontaktsteckdosen 16A 2P 230V mit je 1 Leitungsschutzschalter (MCB) 1P 16A -C-

einschl. Lieferung und Aufstellung auf der Baustelle sowie Demontage und Abholung nach Freigabe durch die öÜ.
Menge: 13,000 Mt
DIN 276-1 12/08: 391

**02.01.0030 Steckdosenverteiler 22kVA Besprechungscontainer**
Vollgummi Steckdosenverteiler nach IEC 61439-Teil 1 und 4 zur Miete
Gehäuse aus schlagfesten Kunstoff
- Schutzart: IP 44
- Schutzklasse II
- Farbe Schwarz
- mit 2m Anschlussleitung CEE Stecker 32A 5P 400V 6h oder CEE-Anbaugerätestecker 32A 5P 400V 6
Anschluss:
1 CEE-Anbaugerätestecker 32A 5P 400V 6h oder
2m Anschlussleitung CEE Stecker 32A 5P 400V 6

Abgang / Absicherung:
1 RCD-Schutzschalter 4P 40A/30mA -B-
1 CEE-Anbaudose 32A 5P 400V 6h mit Leitungsschutzschalter (MCB) 3P 32A -C-
1 CEE-Anbaudosen 16A 5P 400V 6h mit je 1 Leitungsschutzschalter (MCB) 3P 16A -C-
3 Schutzkontaktsteckdosen 16A 2P 230V mit je 1 Leitungsschutzschalter (MCB) 1P 16A -C-

einschl. Lieferung und Aufstellung auf der Baustelle sowie Demontage und Abholung nach Freigabe durch die öÜ.
Menge: 13,000 Mt
DIN 276-1 12/08: 391

**02.01.0040 Gummischlauchleitung H07RN-F 5G16 70 m zur Miete**
Gummischlauchleitung DIN EN 50525-2-21 (VDE 0285-525-2-21) H07RN-F 5 G 16, Cu-Zahl 768, auf vorh. Kabelrinnen oder in offene Kanäle.
Kabel zur Miete und Rücknahme nach Ende der Bauzeit.
Der Preis zu kalkulieren für ein Kabelstück mit ca. 70 m Länge.
Menge: 13,000 Mt
DIN 276-1 12/08: 391

**02.01.0050 Gummischlauchleitung H07RN-F 5G10 60m zur Miete**
Gummischlauchleitung DIN EN 50525-2-21 (VDE 0285-525-2-21) H07RN-F 5 G 10, Cu-Zahl 480, auf vorh. Kabelrinnen oder in offene Kanäle.
Kabel zur Miete und Rücknahme nach Ende der Bauzeit.
Der Preis zu kalkulieren für Kabelstücke mit insgesamt ca. 60 m Länge. Gebraucht werden zwei Kabelstücke.
Menge: 13,000 Mt
DIN 276-1 12/08: 391
Freie Nummern: 444
Leistungsbereich: 053

**02.01.0060 CEE-Stecker 5polig 230/400VAC 32A IP44 mit 0,5 m 6mm² Anschlusskabel**
CEE-Stecker DIN EN 60309-2 (VDE 0623-2), 5-polig, Bemessungsbetriebsspannung 230/400 V AC, 32 A, Schutzart IP 44 DIN EN 60529 (VDE 0470-1). Der Stecker ist inkl. 0,5m 5x6mm² montierten Anschlusskabel zu liefern.
Menge: 1,000 St
DIN 276-1 12/08: 391

**02.01.0070 CEE-Kupplung 5polig 230/400VAC 32A IP44 mit 0,5 m 6mm² Anschlusskabel**
CEE-Kupplung DIN EN 60309-2 (VDE 0623-2), 5-polig, Bemessungsbetriebsspannung 230/400 V AC, 32 A, Schutzart IP 44 DIN EN 60529 (VDE 0470-1). Die Küpplung ist inkl. 0,5m 5x6mm² montierten Anschlusskabel zu liefern.
Menge: 1,000 St
DIN 276-1 12/08: 391

**02.01.0080 CEE-Kupplung 5polig 230/400VAC 63A IP44**
CEE-Stecker DIN EN 60309-2 (VDE 0623-2), 5-polig, Bemessungsbetriebsspannung 230/400 V AC, 63 A, Schutzart IP 44 DIN EN 60529 (VDE 0470-1).
Menge: 1,000 St
DIN 276-1 12/08: 391

**02.01.0090 Kabelabzweigkasten Aufputz,Kunststoff 6mm² bis 16mm²**
Kabelabzweigkasten Aufputz, Kunststoff 10mm² bis 35mm²

Abzweigkasten Aufputz aus Duroplast, IP66-IP69; 690V/AC mit
ca. 12 Einführungen und 12 PG-Verschraubungen. Mit Schrauben befestigen.
Montieren und verklemmen,
Nennquerschnitt bis 35 mm². Alle erforderlichen
Anschlussarbeiten und 5 Verbindungsklemmen 6m² bis 16mm², sind in den Einheitspreis einzukalkulieren.
Arbeitshöhebis 4m.

Komplett inkl. Kleinteile und Zubehör liefern,
montieren und betriebsfertig anschließen.
Menge: 1,000 St
DIN 276-1 12/08: 391

**02.01.0100 NH-Sicherungseinsatz 500VAC Betriebskl.gG Gr.00, 63A**
NH-Sicherungseinsatz 500VAC Betriebskl.gG Gr.00 63A

NH-Sicherungseinsatz 500VAC Betriebskl.gG Gr.00 63A
NH-Sicherungseinsatz mit Kontaktmesser DIN 43620-1 und DIN
VDE 0636-2

(VDE 0636-2), Bemessungsbetriebsspannung 500 V
Menge: 1,000 St
DIN 276-1 12/08: 391

**02.01.0110 NH-Sicherungseinsatz 500VAC Betriebskl.gG Gr.00, 35A**
NH-Sicherungseinsatz 500VAC Betriebskl.gG Gr.00 35A

NH-Sicherungseinsatz 500VAC Betriebskl.gG Gr.00 35A
NH-Sicherungseinsatz mit Kontaktmesser DIN 43620-1 und DIN
VDE 0636-2

(VDE 0636-2), Bemessungsbetriebsspannung 500 V
Menge: 1,000 St
DIN 276-1 12/08: 391

**02.01.0120 D02-Sicherungseinsatz 500VAC Betriebskl.gG 35A**
D02-Sicherungseinsatz 500VAC Betriebskl.gG 35A
Sicherungseinsatz.

Ausschaltvermögen Grenzkurzschlussstrom (Icu) /
bei AC / Bemessungswert 50 kA

D02 E33 35A 500V gG mit Kennmelder,
Nennspannung 500 V AC, 250 V  DC

inkl. Sicherungs- und Hülseneinsatzes mit der Farbkennzeichnung Schwarz.
Menge: 1,000 St
DIN 276-1 12/08: 391

**02.01.0130 Bohrung Beton Durchm. 50-100mm T 20-25cm v.Hand nicht schadstoffbelast**
Bohrung, senkrecht zur Untergrundfläche, Untergrundfläche senkrecht, aus unbewehrtem Beton, Normalbeton, Bohrdurchmesser über 50 bis 100 mm, Bohrtiefe über 20 bis 25 cm, Wichte des Abbruchstoffes DIN EN 1991-1-1 24 kN/m3, Arbeitshöhe bis 2 m, Erschwernis durch horizontale und vertikale Förderwege von der Abbruchstelle zur Bereitstellungsfläche/zum Ladeplatz,
vertikaler Förderweg '10' m,

horizontaler Förderweg '50' m,
von Hand/mit handgeführten Kleingeräten, Ausführung staubarm TRGS 559, Ausführung innerhalb des Bauwerks, Ausführung in allen Geschossen, aufgenommene Stoffe zur Entsorgung sortieren, sammeln, ohne Zerkleinerung, im Behälter des AN lagern, Behältergröße über 3 bis 5 m3, auf LKW des AG laden,
Abfall ist nicht gefährlich, nicht schadstoffbelastet, Zuordnung Z 0 (uneingeschränkter Einbau), Mengenermittlung nach Aufmaß,
die Entsorgung wird gesondert vergütet.

Arbeitshöhe bis  4  m.
Menge: 2,000 St
DIN 276-1 12/08: 391

**02.01.0140 Verschluß von Bohrungen im Massivbauteilen**
Verschluß von Bohrungen im Massivbauteilen

verschliessen von Bohrungen ohne
Brandschutzanforderung. Die Löcher sind
mit Mörtel zu verschliessen.

Arbeitshöhe bis  4  m.

Artikel:  Mörtel

Durchmesser bis 30mm bis 500mm Wandstärke.
inkl. Bauschuttbeseitigung.
Menge: 2,000 St
DIN 276-1 12/08: 391

*Hinweis: Hinweis Anschlüsse*
Katalog-Nr. Elektrotechnik/E-09/96. 1.
Anschlußarbeiten an bauseits vorhandenen oder beigestellten Geräten, Verteilungen oder Maschinen.

Die Leistungen müssen enthalten:

- Einführen der Leitung bzw. des Kabels in das Gerät,
- Absetzen der Leitung bzw. des Kabels
- Abisolieren der einzelnen Adern
- Adernbestimmung und Beschriftung
- liefern u. montieren von Adernendhülsen oder Kabelschuhen
- anschliessen der Leitungsadern an Klemm-, Schraub- oder
  Steckvorrichtungen
- Koordination mit der Lieferfirma des vorhandenen bzw.
  beigestellten Gerätes.
- Funktionsprüfung des betriebsfertig angeschlossenen Gerätes
  oder Anlage in Zusammenarbeit mit dem Fachpersonal der
  entsprechenden Gewerksfirma, anfertigen eines Protokolls

Hinweis:

Die nachfolgend beschriebenen Leistungen sind ausschließlich für den Anschluß von bauseits beigestellten Geräten des Bauherren oder nach Abstimmung mit der Fachbauleitung von Fremdgewerken vorgesehen.

Alle Anschlüsse bei der allgem. Elektroinstallation sind in den jeweiligen Positionen enthalten und werden nicht gesondert vergütet.

**02.01.0150 Anschließen Kabel/Ltg. bis 5x16mm2**
Anschließen von Kabeln oder Leitungen, Querschnitt bis 5 x 16 mm2, einschl. der erforderlichen Kabelschuhe.
Menge: 1,000 St
DIN 276-1 12/08: 391

**02.01.0160 Versetzen von Baustromverteilern**
Versetzen eines Baustromverteilern inkl. mit allen systembedingten Arbeiten, betriebsfertig Anschließen.
Menge: 1,000 St
DIN 276-1 12/08: 391

**02.01.0170 Vorhalten, Betreiben und Warten der Baustromversorgung**
Vorbeschriebene Baustromversorgung und Postion Baubeleuchtung mit allen beschriebenen Bestandteilen warten und betriebsbereit vorhalten.
Ausführung einschließlich Umlegen von Kabeln, Austausch defekter Bestandteile, Sicherungen.

Ein störungsfreier Betrieb der Anlage muss jederzeit gewährleistet sein.

Einschließlich Kontrolle gemäß VDE 0100 Teil 600, VDE 0100 Teil 704, VDE 0105 Teil 100, BGI 608 Abs. 6, BGV A3 in ausreichenden Abständen, mindestens jedoch wöchentlich und Vermerk der Ergebnisse in den Tagesberichten.
Einschl. Bestätigung der arbeitstäglichen Überprüfung der eingebauten FI-Schutzschalter durch Abzeichnen einer durch den AN zu liefernden und im Verteiler in einer Plantasche zu hinterlegenden Monatsliste.
Die Protokolle sind am Monatsende einzusammeln und zu übergeben.

Die Reaktionszeit im Fehlerfall beträgt maximal 3,0 h.
Menge: 13,000 Mt
DIN 276-1 12/08: 391

#### Abschnitt 02.02 Baubeleuchtung

**02.02.0010 Baustellenbeleuchtung ca. 10 Leuchten innen**
Montage sowie Demontage einer Baustellenbeleuchtung bestehend aus ca. 10 Feuchtraum Langfeldleuchten zu ca. 1x47W bzw. 7400 lm in LED Technikl, stehende Holzkonstruktion zur Montage der Leuchte mit Klemmdose und zugehörigen Verteilungen und Schaltern und Zuleitungen ca. 100 m, H07-RNF 3G1,5 qmm verlegt mit ISO-Schellen sowie Instandhaltung aller Leuchten und Kabel einschl. Leuchtmittel, Sicherungen.
Eine einmalige Ummontage von sämtlicher Leuchten sowie der Rückbau und Entsorgung ist ebenfalls mit in die Pauschale einzurechnen.

Die Verteilugen enthalten je ein Zeitschaltrelais zur Möglichkeit der Abschaltung in bestimmten Zeiten.

Komplett liefern, mit allen systembedingten Arbeiten, betriebsfertig montieren und instandhalten.
Menge: 13,000 Mt
DIN 276-1 12/08: 391

**02.02.0020 Baustellenbeleuchtung ca. 20 Leuchten außen**
Montage sowie Demontage einer Baustellenbeleuchtung bestehend aus ca. 20 Feuchtraum Langfeldleuchten (5 Ebenen á 4 Leuchten) zu ca. 1x47W bzw. 7400 lm in LED Technikl, stehende Holzkonstruktion zur Montage der Leuchte mit Klemmdose und zugehörigen Verteilungen und Schaltern und Zuleitungen ca. 200m, H07-RNF 3G1,5 qmm verlegt mit ISO-Schellen sowie Instandhaltung aller Leuchten und Kabel einschl. Leuchtmittel, Sicherungen.
Eine einmalige Ummontage von sämtlicher Leuchten sowie der Rückbau und Entsorgung ist ebenfalls mit in die Pauschale einzurechnen.

Die Verteilugen enthalten je ein Zeitschaltrelais zur Möglichkeit der Abschaltung in bestimmten Zeiten.

Komplett liefern, mit allen systembedingten Arbeiten, betriebsfertig montieren und instandhalten.
Menge: 13,000 Mt
DIN 276-1 12/08: 391

### Bereich 03 Gerüstarbeiten

#### Abschnitt 03.01 Gerüstbau

**03.01.0010 Statische Berechnung Arbeitsgerüst**
STLB-Bau 2025-04 001
Statische Berechnung DIN EN 12811-1 einschl. erforderlicher Ausführungszeichnungen für nachfolgend beschriebenes Arbeitsgerüst anfertigen.
Menge: 1,000 St
DIN 276-1 12/08: 392
Freie Nummern: 392
Leistungsbereich: 001

**03.01.0020 Aufbauen längenorientiert Standgerüst Arbeitsgerüst 6kN/m2 SW24 H2 L 8**
*** Leitbeschreibung
STLB-Bau 2025-04 001
Aufbauen längenorientiertes Standgerüst, Fassadengerüst DIN EN 12810-1, als Arbeitsgerüst DIN EN 12811-1, Lastklasse 6 (6 kN/m2), Breitenklasse SW24, Höhenklasse H 2, alle Gerüstlagen genutzt, genutzte Gerüstlagen mit zusätzlichem wandseitigem Seitenschutz, verankern, Befestigung in der Tragkonstruktion der Fassade aus Beton, Einrüstung für Montagearbeiten, an senkrechten Bauwerksaußenflächen, mit Öffnungen, aufstellen auf Gelände, Höhe der obersten Gerüstlage 13 m, Standfläche geneigt, direkt belastbar, Aufzug wird gesondert vergütet, Leistungen für Maßnahmen zur Lastumleitung werden gesondert vergütet,
Länge Gerüst/-bauteil '8' m,

Höhe Gerüst/-bauteil '14' m.
Menge: 120,000 m2
DIN 276-1 12/08: 392
Freie Nummern: 392
Leistungsbereich: 001
*Unterbeschreibung 1 Hinweis Standgerüst*
Das Standgerüst ist als Absetzgerüst auszuführen. Die 4 Absetzebenen sind niveaugleich zu OKFF 1.-4.OG auszuführen, Abstand der Gerüstlagen untereinander jeweils 3,0 m.
Der nachfolgend beschriebene Treppenturm und Bauaufzug sind hieran anzuschließen.
Die Standfläche ist geneigt, das Gelände steigt auf 10 m Länge ca. 2,5 m an, Vorbereitung des Untergrundes/ Ausgleichsmaßnahmen sind einzukalkulieren.

**03.01.0030 Gebrauchsüberlassung längenorientiert Standgerüst Arbeitsgerüst 6kN/m2**
STLB-Bau 2025-04 001
Gebrauchsüberlassung für längenorientiertes Standgerüst, Fassadengerüst DIN EN 12810-1, als Arbeitsgerüst DIN EN 12811-1,
Positionsmenge = Produkt aus '120' (Gebrauchsüberlassungsmenge)

mal '13' (Gebrauchsüberlassungsdauer)

Lastklasse 6 (6 kN/m2), Breitenklasse SW24, Höhenklasse H 2, alle Gerüstlagen genutzt, genutzte Gerüstlagen mit zusätzlichem wandseitigem Seitenschutz, Einrüstung für Montagearbeiten, an senkrechten Bauwerksaußenflächen, mit Öffnungen, Höhe der obersten Gerüstlage 13 m, über Lastverteiler belastbar, Aufzug wird gesondert vergütet, Leistungen für Maßnahmen zur Lastumleitung werden gesondert vergütet,
Länge Gerüst/-bauteil '8' m,

Höhe Gerüst/-bauteil '14' m.
Menge: 1560,000 m2Mt
DIN 276-1 12/08: 392
Freie Nummern: 392
Leistungsbereich: 001

**03.01.0040 Abbauen längenorientiert Standgerüst Arbeitsgerüst 6kN/m2 SW24 H2 L 8**
STLB-Bau 2025-04 001
Abbauen längenorientiertes Standgerüst, Fassadengerüst DIN EN 12810-1, als Arbeitsgerüst DIN EN 12811-1, Lastklasse 6 (6 kN/m2), Breitenklasse SW24, Höhenklasse H 2, alle Gerüstlagen genutzt, genutzte Gerüstlagen mit zusätzlichem wandseitigem Seitenschutz, an senkrechten Bauwerksaußenflächen, mit Öffnungen, Höhe der obersten Gerüstlage 13 m, direkt belastbar, Aufzug wird gesondert vergütet, Leistungen für Maßnahmen zur Lastumleitung werden gesondert vergütet,
Länge Gerüst/-bauteil '8' m,

Höhe Gerüst/-bauteil '14' m.
Menge: 120,000 m2
DIN 276-1 12/08: 392
Freie Nummern: 392
Leistungsbereich: 001

#### Abschnitt 03.02 Treppenturm

**03.02.0010 Aufbauen Treppenaufgang 2-läufig H 13-14m Lauf-B 0,75-1m**
STLB-Bau 2025-04 001
Aufbauen Treppenaufgang für Gerüst, 2-läufig,
Verankerung am Gerüst, Treppenaufgang von Standfläche bis zur obersten Gerüstlage, Höhe über 13 bis 14 m, Laufbreite (Stufenlänge) über 0,75 bis 1 m.
Menge: 1,000 St
DIN 276-1 12/08: 392
Freie Nummern: 392
Leistungsbereich: 001

**03.02.0020 Gebrauchsüberlassung Treppenaufgang 2-läufig H 13-14m Lauf-B 0,75-1m**
STLB-Bau 2025-04 001
Gebrauchsüberlassung für Treppenaufgang für Gerüst, 2-läufig,
Positionsmenge = Produkt aus '1' (Gebrauchsüberlassungsmenge)

mal '13
13' (Gebrauchsüberlassungsdauer)

Treppenaufgang von Standfläche bis zur obersten Gerüstlage, Höhe über 13 bis 14 m, Laufbreite (Stufenlänge) über 0,75 bis 1 m.
Menge: 13,000 StMt
DIN 276-1 12/08: 392
Freie Nummern: 392
Leistungsbereich: 001

**03.02.0030 Abbauen Treppenaufgang 2-läufig H 13-14m Lauf-B 0,75-1m**
STLB-Bau 2025-04 001
Abbauen Treppenaufgang für Gerüst, 2-läufig, Treppenaufgang von Standfläche bis zur obersten Gerüstlage, Höhe über 13 bis 14 m, Laufbreite (Stufenlänge) über 0,75 bis 1 m.
Menge: 1,000 St
DIN 276-1 12/08: 392
Freie Nummern: 392
Leistungsbereich: 001

#### Abschnitt 03.03 Bauaufzug

**03.03.0010 Bauaufzug Personen/Material Förder-H 15 m 5Haltestellen Traglast 2000k**
STLB-Bau 2025-04 000
Bauaufzug zur Personen- und Materialbeförderung DIN EN 12159, an der Außenseite von Bauwerken,
Förderhöhe '15' m,
mit 5 Haltestellen, mit Rufsteuerung an den Haltestellen, max. Traglast 2000 kg, Bemessungsstrom 32 A, Entfernung zwischen Stromanschluss und Aufzug bis 25 m, Be- und Entlademöglichkeit des Aufzugs vor Ort nicht verfügbar, mit einem geschlossenen Fahrkorb, Fahrkorbgrundfläche über 4 bis 6 m2, aufbauen. Befestigung an Gerüst, Standfläche verdichteter Untergrund.
Menge: 1,000 St
DIN 276-1 12/08: 391
Freie Nummern: 391
Leistungsbereich: 000

*Hinweis: Hinweis Bauaufzug*
Der Bauaufzug wird an des vorbeschriebene Absetzgerüst angebaut, Ausführung als Durchlader, Beladung auf Gelände-Oberkante mit separat vergüteter Rampe, Entladung gebäuseseitig zum Absetzgerüst auf den Etagen 1.-4.OG.
Die Standfläche ist geneigt, das Gelände steigt auf 10 m Länge ca. 2,5 m an: Vorbereitung des Untergrundes/ Ausgleichsmaßnahmen sind einzukalkulieren.

**03.03.0020 Bauaufzug Personen/Material Förder-H 15 m 5Haltestellen Traglast 2000k**
STLB-Bau 2025-04 000
Bauaufzug zur Personen- und Materialbeförderung DIN EN 12159, an der Außenseite von Bauwerken,
Förderhöhe '15' m,
mit 5 Haltestellen, mit Rufsteuerung an den Haltestellen, max. Traglast 2000 kg, Bemessungsstrom 32 A, Entfernung zwischen Stromanschluss und Aufzug bis 25 m, Be- und Entlademöglichkeit des Aufzugs vor Ort nicht verfügbar, mit einem geschlossenen Fahrkorb, Fahrkorbgrundfläche über 4 bis 6 m2, abbauen. Befestigung an Gerüst, Standfläche verdichteter Untergrund.
Menge: 1,000 St
DIN 276-1 12/08: 391
Freie Nummern: 391
Leistungsbereich: 000

**03.03.0030 Bauaufzug Personen/Material Förder-H 15 m 5Haltestellen Traglast 2000k**
STLB-Bau 2025-04 000
Bauaufzug zur Personen- und Materialbeförderung DIN EN 12159, an der Außenseite von Bauwerken,
Förderhöhe '15' m,
mit 5 Haltestellen, mit Rufsteuerung an den Haltestellen, max. Traglast 2000 kg, Bemessungsstrom 32 A, Entfernung zwischen Stromanschluss und Aufzug bis 25 m, Be- und Entlademöglichkeit des Aufzugs vor Ort nicht verfügbar, mit einem geschlossenen Fahrkorb, Fahrkorbgrundfläche über 4 bis 6 m2, vorhalten, Befestigung an Gerüst, Standfläche verdichteter Untergrund,
Positionsmenge = Produkt aus '1' (Vorhaltemenge)

mal '13' (Vorhaltedauer)
Menge: 13,000 StMt
DIN 276-1 12/08: 391
Freie Nummern: 391
Leistungsbereich: 000

**03.03.0040 Aufbauen längenorientiert Standgerüst Arbeitsgerüst 6kN/m2 SW24 H2 L 6**
*** Leitbeschreibung
STLB-Bau 2025-04 001
Aufbauen längenorientiertes Standgerüst, Fassadengerüst DIN EN 12810-1, als Arbeitsgerüst DIN EN 12811-1, Lastklasse 6 (6 kN/m2), Breitenklasse SW24, Höhenklasse H 2, oberste Gerüstlage genutzt, genutzte Gerüstlagen mit zusätzlichem wandseitigem Seitenschutz, verankern, Befestigung in der Tragkonstruktion der Fassade aus Mauerwerk, Einrüstung für Montagearbeiten, an senkrechten Bauwerksaußenflächen, aufstellen auf Gelände, Höhe der obersten Gerüstlage 3 m, Standfläche geneigt, direkt belastbar, Aufzug wird gesondert vergütet, Leistungen für Maßnahmen zur Lastumleitung werden gesondert vergütet,
Länge Gerüst/-bauteil '6' m,

Höhe Gerüst/-bauteil '3,5' m.
Menge: 20,000 m2
DIN 276-1 12/08: 392
Freie Nummern: 392
Leistungsbereich: 001
*Unterbeschreibung 1 Hinweis Standgerüst*
Die Standfläche des Aufzuges liegt ca. 2,0 - 2,5 m unterhalb des Geländeniveaus der Zufahrt/ Anlieferfläche. Zum ebenerdigen Beladen des Bauaufzuges ist eine Gerüstlage auszuführen, Länge ca. 6,0 m, Breite 2,5 m, von der Zufahrt zur Beladeöffnung des Aufzuges.
Die Standfläche ist geneigt, das Gelände steigt auf 10 m Länge ca. 2,5 m an: Vorbereitung des Untergrundes/ Ausgleichsmaßnahmen sind einzukalkulieren.

**03.03.0050 Gebrauchsüberlassung längenorientiert Standgerüst Arbeitsgerüst 6kN/m2**
STLB-Bau 2025-04 001
Gebrauchsüberlassung für längenorientiertes Standgerüst, Fassadengerüst DIN EN 12810-1, als Arbeitsgerüst DIN EN 12811-1,
Positionsmenge = Produkt aus '1' (Gebrauchsüberlassungsmenge)

mal '13' (Gebrauchsüberlassungsdauer)

Lastklasse 6 (6 kN/m2), Breitenklasse SW24, Höhenklasse H 2, oberste Gerüstlage genutzt, genutzte Gerüstlagen mit zusätzlichem wandseitigem Seitenschutz, Einrüstung für Montagearbeiten, an senkrechten Bauwerksaußenflächen, Höhe der obersten Gerüstlage 3 m, direkt belastbar, Aufzug wird gesondert vergütet, Leistungen für Maßnahmen zur Lastumleitung werden gesondert vergütet,
Länge Gerüst/-bauteil '6' m,

Höhe Gerüst/-bauteil '3,5' m.
Menge: 260,000 m2Mt
DIN 276-1 12/08: 392
Freie Nummern: 392
Leistungsbereich: 001

**03.03.0060 Abbauen längenorientiert Standgerüst Arbeitsgerüst 6kN/m2 SW24 H2 L 6**
STLB-Bau 2025-04 001
Abbauen längenorientiertes Standgerüst, Fassadengerüst DIN EN 12810-1, als Arbeitsgerüst DIN EN 12811-1, Lastklasse 6 (6 kN/m2), Breitenklasse SW24, Höhenklasse H 2, oberste Gerüstlage genutzt, genutzte Gerüstlagen mit zusätzlichem wandseitigem Seitenschutz, an senkrechten Bauwerksaußenflächen, Höhe der obersten Gerüstlage 3 m, direkt belastbar, Aufzug wird gesondert vergütet, Leistungen für Maßnahmen zur Lastumleitung werden gesondert vergütet,
Länge Gerüst/-bauteil '6' m,

Höhe Gerüst/-bauteil '3,5' m.
Menge: 20,000 m2
DIN 276-1 12/08: 392
Freie Nummern: 392
Leistungsbereich: 001

### Bereich 04 Stundenlohnarbeiten

#### Abschnitt 04.01 Stundenlohnarbeiten - Arbeitskräfte

*Hinweis: Anspruchsgrundlage*
Stundenlohnarbeiten dürfen nur auf besondere Anweisung der OÜ (Objektüberwachung des AG) ausgeführt werden. Nachweise hierfür sind täglich zur Anerkennung vorzulegen.
Mit der Unterzeichnung dieses Angebots erklärt der Bieter rechtsverbindlich, dass die Verrechnungssätze der Stundenlohnarbeiten unter Beachtung der preisrechtlichen Vorschriften ermittelt sind und unabhängig von der Anzahl der abgerechneten Stunden sind. Die Verrechnungskosten beinhalten die Gemeinkosten, Sozialbeiträge, sowie sonstige Nebenkosten wie Wegegelder, Fahrtzeit, An- und Abtransport der einzelnen Geräte und Maschinen sowie deren Vorhalten.
Diese Kosten werden nicht gesondert vergütet und sind in den folgenden EPs bereits enthalten.

**04.01.0010 Meister-in sämtliche Kosten/Zuschläge**
STLB-Bau 2025-04 091
Stundenlohnarbeiten durch Meister/-in
der Verrechnungssatz für die jeweilige Arbeitskraft umfasst sämtliche Aufwendungen wie Lohn- und Gehaltskosten, Lohn- und Gehaltsnebenkosten, Zuschläge, lohngebundene und lohnabhängige Kosten, sonstige Sozialkosten, Gemeinkosten, Wagnis und Gewinn.
Menge: 10,000 h
DIN 276-1 12/08: 399
Freie Nummern: 399
Leistungsbereich: 091

**04.01.0020 Baufacharbeiter-in sämtliche Kosten/Zuschläge**
STLB-Bau 2025-04 091
Stundenlohnarbeiten durch Baufacharbeiter/-in
der Verrechnungssatz für die jeweilige Arbeitskraft umfasst sämtliche Aufwendungen wie Lohn- und Gehaltskosten, Lohn- und Gehaltsnebenkosten, Zuschläge, lohngebundene und lohnabhängige Kosten, sonstige Sozialkosten, Gemeinkosten, Wagnis und Gewinn.
Menge: 30,000 h
DIN 276-1 12/08: 399
Freie Nummern: 399
Leistungsbereich: 091

**04.01.0030 Bauhelfer-in sämtliche Kosten/Zuschläge**
STLB-Bau 2025-04 091
Stundenlohnarbeiten durch Bauhelfer/-in
der Verrechnungssatz für die jeweilige Arbeitskraft umfasst sämtliche Aufwendungen wie Lohn- und Gehaltskosten, Lohn- und Gehaltsnebenkosten, Zuschläge, lohngebundene und lohnabhängige Kosten, sonstige Sozialkosten, Gemeinkosten, Wagnis und Gewinn.
Menge: 10,000 h
DIN 276-1 12/08: 399
Freie Nummern: 399
Leistungsbereich: 091

#### Abschnitt 04.02 Maschinen

**04.02.0010 Abbruchhammer**
STLB-Bau 2025-04 091
Abbruchhammer, einsetzen,
der Verrechnungssatz für die jeweilige Arbeitskraft umfasst sämtliche Aufwendungen wie Lohn- und Gehaltskosten, Lohn- und Gehaltsnebenkosten, Zuschläge, lohngebundene und lohnabhängige Kosten, sonstige Sozialkosten, Gemeinkosten, Wagnis und Gewinn,
der Verrechnungssatz für das Gerät umfasst sämtliche Aufwendungen für den Betrieb, Gemeinkosten, Wagnis und Gewinn.
Menge: 10,000 h
DIN 276-1 12/08: 399
Freie Nummern: 399
Leistungsbereich: 091

**04.02.0020 Trennschleifer Trennscheiben Bedienungspersonal Stein**
STLB-Bau 2025-04 091
Trennschleifer einschl. Trennscheiben, mit Bedienungspersonal, einsetzen,
der Verrechnungssatz für die jeweilige Arbeitskraft umfasst sämtliche Aufwendungen wie Lohn- und Gehaltskosten, Lohn- und Gehaltsnebenkosten, Zuschläge, lohngebundene und lohnabhängige Kosten, sonstige Sozialkosten, Gemeinkosten, Wagnis und Gewinn,
der Verrechnungssatz für das Gerät umfasst sämtliche Aufwendungen für den Betrieb, Gemeinkosten, Wagnis und Gewinn, Handgerät, für Stein.
Menge: 10,000 h
DIN 276-1 12/08: 399
Freie Nummern: 399
Leistungsbereich: 091
